# Landesschule Pforta - Erneuerung Wärmeversorgung
Angebotsaufforderung (GAEB DA XML 3.2, DA83)
Projekt: 9423222180
Währung: EUR
Nebenangebote zugelassen: ja
Auftraggeber: Amt für Immobilien- und Baumanagement Halle (Saale), An der Fliederwegkaserne 21, 06130 Halle (Saale), Telefon 0345/ 77798-100, Fax 0345/ 77798-299; Vergabenummer: SLB-2026-0029
Erstellt mit: GXML Toolbox V3.3 R20210630, iTWO_64 V11.0.738, 12.02.2026

## Los 10a: Dämmung (NEU)
Datum: 12.02.2026

*Hinweis: 1. Allgemeine Baubeschreibung*
1. Allgemeine Baubeschreibung

Erläuterung des Bauvorhabens

Der Landesbetrieb Bau- und Liegenschaftsmanagement
Sachsen-Anhalt (BLSA) plant, das auf dem Grundstück der Schulstraße 21 in Schulpforta befindliche Heizhaus für die Wärmeversorgung umzubauen.

Das heutige Heizhaus ist ursprünglich für die Nutzung als Kälberstall errichtet worden und wurde im Zuge vorangegangener Umbau-  und Sanierungsmaßnahmen für die Nutzung als Heizhaus ertüchtigt.

BLSA plant im Rahmen der Maßnahme einen Umbau der Wärmeversorgung und die Änderung der Anbindung an das Stromnetz. Für die Zentrale der Wärmeversorgung wird das auf dem Gelände der Landesschule befindliche Gebäude weiterhin als Heizhaus genutzt.

Durch den Einbau zusätzlicher technischer Anlagen in einem weiteren Gebäudeteil und der Leitungseinführung ins Gebäude sind verschiedene Änderungen an dem Bestandsgebäude erforderlich.
Die geplante Aufstellung von Geräten im Außenbereich des Heizhauses erfordern die Erstellung von Gründungsbauteilen sowie den Bau von räumlichen Abgrenzungen des Anlagenbereichs von der umgebenden Freifläche.

Anordnung auf dem Grundstück

Das zu beplanende Gebäude befindet sich im östlichen Bereich der Liegenschaften der Landesschule Pforta, gegenüber der Sporthalle. Das gesamte Areal mit zugehörigen Bauwerken steht unter Denkmalschutz, sodass das Gebäude Heizhaus steht auch unter Denkmalschutz.

Das Gebäude befindet sich entsprechend des Flächennutzungsplanes der Stadt Naumburg innerhalb eines
Sondergebietes für Bildung und Tourismus.

An das Heizhaus grenzen südwestlich Gebäude mit
Wohnnutzungen, nordwestlich gewerblich genutzte Objekte und Flächen und nordöstlich Sportanlagen (Sporthalle) an.

Beschreibung der geplanten Baumaßnahme
Auf der Westseite ist die Gebäudetrennwand aufgrund der erforderlichen baulichen Trennung zwischen Heizzentrale und angrenzendem Wohnhaus, als Brandwand auszubilden. Im 5 m Bereich zur Brandwand (Brandüberschlagszone) sind infolgedessen keine Öffnungen zulässig und müssen entweder geschlossen oder brandschutztechnisch aufgewertet werden. In diesem Fassadenabschnitt sind davon die 2-flügelige
Zugangstür und das danebenliegende Fenster betroffen.

Das Fensterelement in der Brandwand wird erhalten bleiben und von der inneren Seite wird die Öffnung zugeschlossen. Zum Ersten wird die Kalziumsilikatplatte in der Öffnung befestigt und dann wird die Öffnung ausgemauert mit Kalksandstein D 24 cm.
Die Zugangstür wird baulich im Bestand erhalten. Zusätzlich wird hier aus brandschutztechnischen Gründen eine zweiflügelige Feuerschutztür (T90) als Stahltür eingebaut. Damit entfallen die Anforderungen an die Bestandstür und der Ist-Zustand kann erhalten werden.

Auf der Ostseite sind Eingriffe an folgenden Stellen erforderlich: Im Sockelbereich in Richtung der südlichen Gebäudeecke sind 5 Wanddurchdringungen zur Trassenausbildung in den Dimensionen von DN160 bis DN280 erforderlich. Die Durchdringungen werden per Kernbohrung eingebracht und durch die Installation von Rohrdurchführungen im Natursteinmauerwerk integriert. Zur Stabilisierung der bestehenden Natursteinwand wird an jeder Wanddurchführung eine tragende Stahlhülse eingebaut. Der Zwischenraum zwischen Stahlhülse und Bestandsmauerwerk wird kraftschlüssig mit Quellmörtel/Unterstopfmörtel verpresst.

Im Fensterelement rechts der Tür und im Fensterelement in Richtung der nördlichen Gebäudeecke ist der Einbau einer Frischluftnachströmung und einer Abluftnachströmung vorgesehen. Der Einbau soll im mittleren Fensterflügel durch die Entnahme der Verglasung und des Einbaus eines Wetterschutzgitters mit einer Jalousieklappe erfolgen. Die Farbgebung orientiert sich dabei an den bereits bestehenden bräunlichen Jalousienklappen. Kubatur und Rahmen des Bestandsfensters bleiben erhalten.

Auf der Südseite sind Eingriffe an folgenden Stellen erforderlich: Im Bereich des rechten Fensterelementes ist der Einbau eines Ventilators erforderlich. Der Einbau des Ventilators wird durch die Entnahme der Verglasung und die Ausmauerung der Fensteröffnung erreicht. Zusätzlich ist ein Wetterschutzgitter mit einer Jalousieklappe vorgesehen. Auch diese orientiert sich farblich an den bereits bestehenden bräunlichen Jalousienklappen. Kubatur und Rahmen des Bestandsfensters bleiben erhalten. Die linke Fensteröffnung (derzeit zugewachsen) wird geschlossen, da sich diese im 5m Bereich der Brandwand befindet. Die Fensteröffnung ist freizulegen und analog zu den Putzflächen der Westfassade zu schließen.

Aufgrund des Einbaus der Stahlbetonkonstruktion und Medieneinführung der NSHV-Zone, ist unter dem
mittleren Fenster eine bauzeitliche Abfangung vorgesehen.  Diese bauzeitliche Abfangung wird nach Beendigung der Maßnahme zurückgebaut und die entstehenden Durchbrüche werden mit der Verwendung von Bestandsmaterialien wieder geschlossen oder mit Quellmörtel verpresst. Die Oberkante der
Geländehöhe befindet sich nach Beendigung der Maßnahme oberhalb der eingebauten Stahlbetonkonstruktion.

In unmittelbarer Nähe der süd-östlichen Gebäudeecke ist die Aufstellung der beiden Außeneinheiten der Wärmepumpenanlage und des Trafos vorgesehen. Die Einheiten erhalten zwei Fundamentplatten in der Größe von
2,50 x 6,50 x 0,25 m. Die technische Anlage greift ästhetisch kaum in die Freiflächengestaltung der Liegenschaft ein. Der Stabgittermattenzaun ist mit einer Höhe von ca. 2,0 m vorgesehen und wird einen Bewuchs aus wildem Wein erhalten. Damit die Verblendung sicher funktioniert, wird ein Gestell zur
Berankung dem Stabgitterzaun vorgesetzt. Das Gestell besteht aus Einschlagspfosten mit einer Bespannung aus Drahtseilen,  an dem sich der Wein entlang ranken kann. Hierdurch gelingt eine optische Integration in das Landschaftsbild der Liegenschaft.

In dem bereits als Heizzentrale genutztem Gebäudeteil erfolgt,  im Zuge der aktuellen Maßnahme, der Austausch eines Gerätes zur Wärmerzeugung. Zusätzlich erforderliche Leitungen werden durch den Einbau von Stahlrahmen und auf der bestehenden Bodenplatte abgefangen. Im Heizraum 001 werden HEA 120 und 2x UPE 120 Stahlrahmen eingebaut. Für die Abhängung der Rohrleitungen im Heizraum 001 und 003 dienen abgehängte
Standard-Trägerschienen aus dem Leitungsbau. Die Abhängung erfolgt an den verstärkten Decken- / Dachbalken. Die Leitungen werden nach unten von den Trägerschienen mittels Gewindestab und Rohrschelle befestigt.

Im bisher nicht als Heizzentrale genutzten Gebäudeteil ist für den Einbau der Geräte zur Energieversorgung und mehrerer Pufferspeicher der Einbau zusätzlicher Bauteile zur Ertüchtigung der Tragfähigkeit erforderlich. Dazu zählen u.a. lastverteilende Stahlbetonplatten, Blockfundamente, Holzbalken zur Verstärkung der Deckenbalken sowie abgehängte Stahlrahmen zur Lagerung der Leitungstrassen.

Die Einführungen einer großen Anzahl von Elektroleitungen durch den Fundamentbereich des Gebäudes erfordern umfangreiche Fundamentsicherungsmaßnahmen (Unterfangungen) und eine zusätzliche Tragkonstruktion zur Sicherung der Standsicherheit des Gebäudes im Bauzustand. Im Bereich der Leitungseinführung wird das Niveau des bestehen Fußbodens in Form einer Grube abgesenkt. Die Grube muss aufgrund des hohen Grundwasserstandes als wasserundurchlässiges Strahlbetonbauteil ausgeführt werden.
Für die im Außenbereich durch die TGA - Fachplanung  vorgesehenen Außeneinheiten der Energieversorgung sind Stahlbetonplatten als flächige Gründungsbauteile geplant.
Zur Gewährleistung der Frostsicherheit der Gründung ist der Einbau eines frostsicheren Bettungspolsters erforderlich.

In dem neu als Heizhaus zu nutzendem Gebäudeteil werden für die Aufstellung der Anlagen zur Wärmeversorgung folgende Fundamente und Lastverteilungsplatten neu errichtet:

- 4x Stahlbetonsockel für den Pufferspeicher mit einer Dicke von 20 cm direkt auf die vorhandene Bodenplatte betoniert

- 1x Stahlbetonsockel für MAG mit einer Dicke von 20 cm direkt auf die vorhandene Bodenplatte betoniert

- 2x Stahlbetonfundamente mit einer Dicke von ca. 23 cm - die vorhandene Bodenplatte wird in diesen Bereichen abgebrochen

Die Fundamente werden mit einem höhenmäßigen Überstand von 3 cm über der vorhandenen Bodenplatte errichtet. Auf diesen beiden Fundamenten wird eine 2 cm dicke Schallentkopplungsmatte aufgelegt und die Lastverteilungsplatte für die Aufstellung der Wasser-Wärmepumpe aufgebracht. Die Lastverteilungsplatte wird als Stahlbetonplatte ausgeführt und hat eine Dicke von 30 cm.

Da die Unterkante der zu errichtenden Grubenbodenplatte unterhalb der anschließenden Bestandsfundamente liegt, ist für den Bau der Grube zunächst der Einbau einer Fundamentsicherung in Form einer Ortbeton -
Unterfangung erforderlich (abschnittsweise Unterfangung nach DIN 4123). Die Unterkante der Unterfangung liegt bei  2,00  m unter der Oberkante der vorhandenen Bodenplatte.

Das Fundament der vorhandenen südlichen Außenwand ist vor dem Einbau der Grube ebenfalls durch eine Unterfangung zu sichern. Hier erfolgt die Unterfangung in bewehrter Ortbetonausführung. Die neu zu errichtende Mauerwerkswand erhält ein Streifenfundament aus Stahlbeton. Die zu errichtende Grube einschließlich Pumpensumpf erhält eine WU-Stahlbetonbodenplatte mit einer Dicke von 25 cm.

Für die Befestigung der Weitspannträger der Decke im Elektroanschlussraum werden in der südlichen Außenwand Auflagertaschen hergestellt und mit Beton verfüllt.

Für die Abtrennung des Elektroanschlussraumes werden Mauerwerkswände aus Kalksandstein mit der Steinfestigkeitsklasse 20 und Rohdichteklasse 2.0 errichtet. Den oberen Abschluss der Wand bildet ein Ringbalken aus
Stahlbeton. Der Anschluss an flankierende Bestandsbauteile erfolgt mittels Anschlussschienen und Ankern.
Der neu entstandene Elektroanschlussraum erhält eine einflügelige Stahltür mit einem Kalksandsteinsturzträger. Die neu zu errichtenden Mauerwerkswände erhalten eine Innenwandbekleidung beidseitig aus Kalk-Zement-Putz und einem Dispersionsanstrich. Die Grube erhält eine Abdeckung aus GFK-Gitterrosten. Als Auflager für die Gitterroste dienen an den Grubenwänden befestigte Stahlwinkel. Als weiteres Auflager dienen drei HEA 140 Stahlprofile, die in Querrichtung eingebaut werden.
Der Elektroanschlussraum erhält eine freitragende F90 Decke. Die Unterkonstruktion besteht aus Weitspannträgern aus UA
125- Doppelprofilen im Abstand von 62,5 cm sowie UW 125 - Randprofilen für den Wandanschluss. Es erfolgt eine Beplankung der Decke mit Spezialgipsplatten der Baustoffklasse A1 von oben und von unten.

Die Stütze in dem Elektroraum wird mit einem 2-lagigem Trockenbau verkleidet.

Die Nischen in der Brandwand zum Nachbargebäude werden mit Kalksandstein zugemauert.

Das Mauerwerk im Bereich der verschlossenen Fensteröffnungen und Nischen wird innen- und außenseitig,
in Anlehnung an bereits vorhandene verputzte Flächen, mit einem Glattputz versehen.

Die Brandwand zum Nachbargebäude wird als 24cm Mauerwerkswand aus 2DF Ziegelstein bis unter die Dachhaut aufgemauert. Den oberen Abschluss der Wand bildet ein Ringbalken aus Stahlbeton. Der Unterzug und die Mittelpfetten in der Brandwand werden gekürzt und mit einem U260 und U180 Stahl beidseitig ersetzt. Da die bestehenden Balken und Sparren ebenfalls im Bereich der Brandwand liegen, werden auch diese in dem Bereich gekürzt und durch den Einbau aus Stahl für Rückverankerung der Sparren ersetzt.

Als Verstärkung der Decken- / Dachbalken werden im Bereich notwendiger Abhängungen für Leitungen beidseitige Seitenhölzer mit einem Querschnitt von B x H = 12 cm x 24 cm (NH C24) angelascht. Die Anlaschungen erfolgen an neun Decken- / Dachbalken über die gesamte Raumbreite und an sechs Decken- / Dachbalken nur zwischen Außenwand und der Mittelpfette.

Die vorhandene Dachdeckung im Bereich über der Brandwand zum Nachbargebäude wird aufgenommen.
Die Holz-Traglattungen werden durch eine Aluminium-Lattung in Mörtelbett im Bereich der Brandwand ersetzt. Die Dachdeckung bleibt weiterhin Biberschwanz. Zwei Sparren werden abgebaut und ein zusätzlicher wird zur Auflagerung der Aluminium -Lattung eingebaut.

In der bestehenden Trennwand zwischen Heizraum 001 und 003 werden zwei Flachstürze über die Tür für die Durchdringung der Leitungen eingebaut.

Im Heizraum 003 ist eine Entwässerungsgrube mit Pumpensumpf vorgesehen. Die Grube befindet sich auf der Westseite links von der zweiflügligen Stahltür. Die Grube erhält eine Abdeckung aus GFK-Gitterrosten.
Als Auflager für die Gitterroste dienen an den Grubenwänden befestigte Stahlwinkel.

Im Heizraum 003 und im Elektroraum sind die Böden und Sockel mit Staubbindender Anstrich vorgesehen.

*Hinweis: 2. Technische Baubeschreibung*
2. Technische Baubeschreibung

2.1 Wärmeerzeugungsanlagen

Zur Wärmebereitstellung für die Liegenschaft soll ein Wärmepumpensystem implementiert werden, welches stufenweise die Bestands-Wärmeerzeuger ablöst, je nach Abschreibungsgrad der vorgandenen Gaskessel. Durch die Verwendung von Innen- und Außeneinheiten können die unterschiedlichen Bereitstellungs-Anforderungen realisiert werden.
Die Leistung der Wärmepumpe soll der Grund- und Mittellast der Liegenschaft angepasst werden. Außerdem kommt die Wärmepumpe aus Effizienzgründen lediglich bei einer Außentemperatur > 0°C zum Einsatz. Zur Deckung der Mittellast ist eine Leistung der Wärmepumpe von 500 kW ausreichend.
Wärmepumpen arbeiten umso effizienter, je geringer die Temperaturspreizung zwischen Quelle und Senke ist. Da jedoch zur Versorgung des Nahwärmenetzes und der alten Gebäude, die sich im größtenteils unsanierten Zustand befinden, eine Vorlauftemperatur von durchschnittlich 80°C  (gemäß Messwerten) benötigt wird, erfolgt die Aufteilung des Temperaturhubes auf mehrere Anlagen, sodass die benötigte Vorlauftemperatur stufenweise erreicht wird.

Die jeweiligen Wärmepumpen-Einheiten sind in Reihe verschaltet und arbeiten auf verschiedenen Temperaturniveaus. Außen aufgestellt befinden sich Luftkühler, welche die Verdichterseite der ersten Wärmepumpenstufe abbilden. Hier erfolgt die Kompression des Kältemittels, welches die Wärmeenergie zur innen aufgestellten Verdampfereinheit bringt. Mittels der nachgeschalteten Wasser-Wasser-Wärmepumpe wird die erforderliche Vorlauftemperatur von 80 °C für den Mittellastbereich zur Verfügung gestellt. In den Wärmepumpen-Verdichter-Kreisläufen wird das umweltverträgliche HFO-Arbeitsmittel (Medium auf Basis von Hydrofluorolefinen) R515B zum Einsatz kommen. R515B ist ein Fluorkohlenwasserstoff-Kältemittel, das in der Kältetechnik Anwendung findet. Mit einem niedrigen Treibhauspotenzial (GWP) von 293 hat R515B das Potenzial, als umweltfreundliche Alternative zu hoch-GWP-Kältemitteln in verschiedenen Anwendungen eingesetzt zu werden. Es ist als A1-Kältemittel klassifiziert und zeichnet sich durch eine hohe thermische Stabilität und niedrige Entflammbarkeit aus. Die notwendigen Sicherheitsvorkehrungen sind im entsprechenden Abschnitt näher beschrieben.
Gemäß der F-Gase-Verordnung  gib es ab dem 1. Januar 2020 ein Verbot für "Mehrteilige zentralisierte Kälteanlagen für die gewerbliche Verwendung mit einer Nennleistung von 40 kW oder mehr, die fluorierte Treibhausgase mit einem GWP von 150 oder mehr enthalten oder zu ihrem Funktionieren benötigen, außer im primären Kältemittelkreislauf in Kaskadensystemen, in dem fluorierte Treibhausgase mit einem GWP von weniger als 1500 verwendet werden dürfen". Da das Kältemittel lediglich im primären Kältemittelkreislauf der Wärmepumpen zum Einsatz kommt und den GWP-Wert von 1500 nicht übersteigt, gibt es hinsichtlich der F-Gase-Verordnung keinerlei Einschränkung zur Verwendung des Kältemittels im benötigten Anwendungsfeld.

Angesichts des Alters der aktuellen Kesselanlage und des Gas-Brennwertkessels wird der Bestands-Gaskessel substituiert, während der Gas-Brennwertkessel noch für ein paar Jahre für die Deckung der Heizlasten im Winter in der Wärmeerzeugung dient.

Zur Deckung der Mittellasten während der Übergangszeiten eines Jahres ist ein Blockheizkraftwerk vorgesehen. Dieses hat mit einer elektrischen Leistung von 50 kW eine thermische Leistung von 83 kW. Der aus dem Blockheizkraftwerk gewonnene Strom soll direkt für den hausinternen Energiebedarf oder für den Betrieb der Wärmepumpen genutzt werden.

Das von der Wärmepumpe der ersten Stufe kommende Warmwasser auf Mitteltemperaturstufe wird in Pufferspeichern (2 x 2.000 Liter) zusammengeführt und von hier auf die innen stehenden Wasser-Wasser-Wärmepumpe verteilt. Diese bringen das Wasser auf das Hochtemperaturniveau des Netzes (VL/ RL = 80/ 70 °C). An die Hochtemperaturstufe des Erzeugungsnetzes sind ebenfalls das BHKW sowie der Bestands-Gaskessel angeschlossen, um diese Puffer zu speisen.

Folgende Wärmeerzeuger bleiben im Bestand erhalten:

Gas-Brennwertkessel (erhält eine Generalüberholung zur Erhöhung der Betriebssicherheit); Leistung: 887 kW

Folgende Wärmeerzeuger sollen im Zuge der Maßnahme neu installiert werden:

- Gas-Blockheizkraftwerk (BHKW); Leistung: 50 kW elektrisch,
  83 kW thermisch
- Wärmepumpe, bestehend aus
   o Wärmepumpen-Luftkühler, außenstehend, 2 Stück
   o Luft-Wasser-Wärmepumpe für Mitteltemperaturstufe und
  Wasser-Wasser-Wärmepumpe für Hochtemperatur, innen
  aufgestellt, 2 Stück (auf einem gemeinsamen Gestell)

Regelungstechnische Zusammenarbeit der Wärmeerzeuger:
Die neuen Wärmeerzeuger sollen mittels einer übergeordneten Steuerung miteinander verbunden werden, in der auch der Bestandskessel integriert werden soll. Diese Steuerung sorgt für einen optimalen Betrieb der einzelnen Komponenten mit der Option von Anpassungen und Effizienzsteigerungen.

2.2 Wärmeverteilnetz erweiterte Heizzentrale

Grundlagen:
Das Wärmeverteilnetz der zentralen Wärmeerzeugung wird durch das Bestands-Nahwärmenetz des Schulgeländes dargestellt.
Für eine bedarfsgerechte Anpassung der Wärmeversorgung auf die Verbraucher in den Gebäuden erfolgte im Voraus eine Untersuchung der benötigten Parameter wie benötigte Heizleistung und Vor-/ Rücklauftemperatur.
Die Spreizung im Nahwärmenetz richtet sich nach den Energieträgern und der Abnahme im Netz. Die Spreizung liegt im Netz,  je nach Außentemperatur, zwischen 20 und 5 K.

Der Wärmebedarf, der im Nahwärmenetz anfällt, ist durch den Bedarf an Heizungswärme und Trinkwassererwärmung begründet. Der tatsächliche Wärmebedarf, welcher gemäß Messwerten aus den Jahren 2017, 2018 und 2019 bestimmt wurde, beläuft sich auf ca. 750 kW bei einer Spreizung von 20 K für den Auslegungsfall.

Netzaufbau:
Das Nahwärmenetz basiert auf dem Prinzip der zentralen Wärmeerzeugung und dezentralen Wärmeverteilung. In dem zentralen Wärmeerzeugungssystem, welches im Zuge der Umbaumaßnahmen zu erneuern ist, wird Wärme in den Haupterzeugern generiert und dann über ein Netzwerk von Rohrleitungen (Nahwärmenetz) zu den Verbrauchern, also den einzelnen Gebäuden transportiert. Diese Methode bietet mehrere Vorteile, darunter die Möglichkeit zur Nutzung verschiedener Wärmeerzeugungstechnologien, die Verbesserung der Energieeffizienz, einer hydraulischen Trennung zwischen Wärmeerzeugern und Verbrauchern und die Reduzierung von Emissionen.

*Hinweis: 3. Allgemeine Vorbemerkungen*

*Hinweis: 3.1 Werkplanung*
3.1 Werkplanung

Der Auftraggeber übergibt dem Auftragnehmer spätestens  2 Wochen nach Auftragserteilung die Ausführungsplanung.

Daraufhin erstellt und übergibt der Auftragnehmer bis spätestens 3 Wochen nach Übergabe der Ausführungsplanung seine Werkplanung an den Auftraggeber. Die Werkplanung ist Nebenleistung und wird nicht vergütet.

*Hinweis: 3.2 Stoffe und Materialien*
2.1 Stoffe und Materialien

Sämtliche gelieferte und eingebaute Stoffe und Materialien müssen den VDE-Richtlinien oder gleichrangigen EU-Richtlinien in der aktuell gültigen Fassung entsprechen.
Dies ist durch ein entsprechendes Genehmigungszeichen zu dokumentieren.
Zusätzlich müssen alle Geräte das CE-Zeichen tragen.

*Hinweis: 3.3 Fabrikate*
3.3 Fabrikate

Fabrikatsanfragen (Erzeugnisse) sind generell vollständig anzugeben.
Werden Fabrikat und Typ abgefragt, ist auch Fabrikat und Typ vollständig abzugeben. Eine unvollständige Angabe kann zum Ausschluss des Angebotes führen.

*Hinweis: 3.4 Bauberatungen*
3.4 Bauberatungen

Bauberatungen finden während der Bauphase i.d.R. einmal wöchentlich vor Ort statt. Es ist sicherzustellen, dass der Obermonteur/ Polier an diesen zwingend teilnimmt.

### Bereich 1 422 - Wärmeverteilnetz im erweiterten Heizhaus

#### Abschnitt 1.1 422 - Isolierung und Dämmung

**1.1.10 Wärmedämmung Ummantelung Rohr DN15 Gebäude Mineralwolle Matte D 15mm Mantel Blech Stahl aluminiert**
Wärmedämmung einschl. Ummantelung DIN 4140 an haus- und betriebstechnischen Anlagen, an Rohrleitung, DN 15, im Gebäude, Dämmung aus Mineralwolle DIN EN 14303, als Rohrschale, min. Dämmschichtdicke 15 mm, Baustoffklasse DIN 4102-1 A2 (nichtbrennbar), Wärmeleitfähigkeit 0,035 W/(mK) bei 40 Grad C Mitteltemperatur DIN EN 12667, unkaschiert, Ummantelung aus nichtprofiliertem Blech, Stahl, aluminiert, Arbeitshöhe des Montageortes bis 3,5 m über der Standfläche des hierfür erforderlichen Gerüstes.
Menge: 30,000 m
Leistungsbereichkatalog: 047

**1.1.20 Wärmedämmung Ummantelung Rohr DN25 Gebäude Mineralwolle Matte D 25mm Mantel Blech Stahl aluminiert**
Wärmedämmung einschl. Ummantelung DIN 4140 an haus- und betriebstechnischen Anlagen, an Rohrleitung, DN 25, im Gebäude, Dämmung aus Mineralwolle DIN EN 14303, als Rohrschale, min. Dämmschichtdicke 25 mm, Baustoffklasse DIN 4102-1 A2 (nichtbrennbar), Wärmeleitfähigkeit 0,035 W/(mK) bei 40 Grad C Mitteltemperatur DIN EN 12667, unkaschiert, Ummantelung aus nichtprofiliertem Blech, Stahl, aluminiert, Arbeitshöhe des Montageortes bis 3,5 m über der Standfläche des hierfür erforderlichen Gerüstes.
Menge: 5,000 m
Leistungsbereichkatalog: 047

**1.1.30 Wärmedämmung Ummantelung Rohr DN32 Gebäude Mineralwolle Matte D 32mm Mantel Blech Stahl aluminiert**
Wärmedämmung einschl. Ummantelung DIN 4140 an haus- und betriebstechnischen Anlagen, an Rohrleitung, DN 32, im Gebäude, Dämmung aus Mineralwolle DIN EN 14303, als Rohrschale, min. Dämmschichtdicke 32 mm, Baustoffklasse DIN 4102-1 A2 (nichtbrennbar), Wärmeleitfähigkeit 0,035 W/(mK) bei 40 Grad C Mitteltemperatur DIN EN 12667, unkaschiert, Ummantelung aus nichtprofiliertem Blech, Stahl, aluminiert, Arbeitshöhe des Montageortes bis 3,5 m über der Standfläche des hierfür erforderlichen Gerüstes.
Menge: 28,000 m
Leistungsbereichkatalog: 047

**1.1.40 Wärmedämmung Ummantelung Rohr DN40 Gebäude Mineralwolle Matte D 40mm Mantel Blech Stahl aluminiert**
Wärmedämmung einschl. Ummantelung DIN 4140 an haus- und betriebstechnischen Anlagen, an Rohrleitung, DN 40, im Gebäude, Dämmung aus Mineralwolle DIN EN 14303, als Rohrschale, min. Dämmschichtdicke 40 mm, Baustoffklasse DIN 4102-1 A2 (nichtbrennbar), Wärmeleitfähigkeit 0,035 W/(mK) bei 40 Grad C Mitteltemperatur DIN EN 12667, unkaschiert, Ummantelung aus nichtprofiliertem Blech, Stahl, aluminiert, Arbeitshöhe des Montageortes bis 3,5 m über der Standfläche des hierfür erforderlichen Gerüstes.
Menge: 50,000 m
Leistungsbereichkatalog: 047

**1.1.50 Wärmedämmung Ummantelung Rohr DN50 Gebäude Mineralwolle Matte D 50mm Mantel Blech Stahl aluminiert**
Wärmedämmung einschl. Ummantelung DIN 4140 an haus- und betriebstechnischen Anlagen, an Rohrleitung, DN 50, im Gebäude, Dämmung aus Mineralwolle DIN EN 14303, als Rohrschale, min. Dämmschichtdicke 50 mm, Baustoffklasse DIN 4102-1 A2 (nichtbrennbar), Wärmeleitfähigkeit 0,035 W/(mK) bei 40 Grad C Mitteltemperatur DIN EN 12667, unkaschiert, Ummantelung aus nichtprofiliertem Blech, Stahl, aluminiert, Arbeitshöhe des Montageortes bis 3,5 m über der Standfläche des hierfür erforderlichen Gerüstes.
Menge: 26,000 m
Leistungsbereichkatalog: 047

**1.1.60 Wärmedämmung Ummantelung Rohr DN100 Gebäude Mineralwolle Matte D 100mm Mantel Blech Stahl aluminiert**
Wärmedämmung einschl. Ummantelung DIN 4140 an haus- und betriebstechnischen Anlagen, an Rohrleitung, DN 100, im Gebäude, Dämmung aus Mineralwolle DIN EN 14303, als Rohrschale, min. Dämmschichtdicke 100 mm, Baustoffklasse DIN 4102-1 A2 (nichtbrennbar), Wärmeleitfähigkeit 0,035 W/(mK) bei 40 Grad C Mitteltemperatur DIN EN 12667, kaschiert mit Alufolie, Ummantelung aus nichtprofiliertem Blech, Stahl, aluminiert, Arbeitshöhe des Montageortes bis 3,5 m über der Standfläche des hierfür erforderlichen Gerüstes.
Menge: 28,000 m
Leistungsbereichkatalog: 047

**1.1.70 Wärmedämmung Ummantelung Rohr DN125 Gebäude Mineralwolle Matte D 125mm Mantel Blech Stahl aluminiert**
Wärmedämmung einschl. Ummantelung DIN 4140 an haus- und betriebstechnischen Anlagen, an Rohrleitung, DN 125, im Gebäude, Dämmung aus Mineralwolle DIN EN 14303, als Rohrschale, min. Dämmschichtdicke 125 mm, Baustoffklasse DIN 4102-1 A2 (nichtbrennbar), Wärmeleitfähigkeit 0,035 W/(mK) bei 40 Grad C Mitteltemperatur DIN EN 12667, kaschiert mit Alufolie, Ummantelung aus nichtprofiliertem Blech, Stahl, aluminiert, Arbeitshöhe des Montageortes bis 3,5 m über der Standfläche des hierfür erforderlichen Gerüstes.
Menge: 117,000 m
Leistungsbereichkatalog: 047

**1.1.80 Wärmedämmung Ummantelung Rohr DN150 Gebäude Mineralwolle Matte D 150mm Mantel Blech Stahl aluminiert**
Wärmedämmung einschl. Ummantelung DIN 4140 an haus- und betriebstechnischen Anlagen, an Rohrleitung, DN 150, im Gebäude, Dämmung aus Mineralwolle DIN EN 14303, als Rohrschale, min. Dämmschichtdicke 150 mm, Baustoffklasse DIN 4102-1 A2 (nichtbrennbar), Wärmeleitfähigkeit 0,035 W/(mK) bei 40 Grad C Mitteltemperatur DIN EN 12667, kaschiert mit Alufolie, Ummantelung aus nichtprofiliertem Blech, Stahl, aluminiert, Arbeitshöhe des Montageortes bis 3,5 m über der Standfläche des hierfür erforderlichen Gerüstes.
Menge: 25,000 m
Leistungsbereichkatalog: 047

**1.1.90 Bogen Mineralwolle Wärmedämmung Ummantelung Rohr DN15 Gebäude 0,035W/(mK) D 15mm Mantel Blech Stahl aluminiert**
Bogen aus Mineralwolle DIN EN 14303, Wärmedämmung einschl. Ummantelung DIN 4140 an haus- und betriebstechnischen Anlagen, an Rohrleitung, DN 15, im Gebäude, Baustoffklasse DIN 4102-1 A (nichtbrennbar), Wärmeleitfähigkeit 0,035 W/(mK) bei 40 Grad C Mitteltemperatur DIN EN 12667, min. Dämmschichtdicke15mm, Ummantelung aus nichtprofiliertem Blech, Stahl, aluminiert, Arbeitshöhe des Montageortes bis 3,5 m über der Standfläche des hierfür erforderlichen Gerüstes.
Menge: 35,000 St
Leistungsbereichkatalog: 047

**1.1.100 Bogen Mineralwolle Wärmedämmung Ummantelung Rohr DN25 Gebäude 0,035W/(mK) D 25mm Mantel Blech Stahl aluminiert**
Bogen aus Mineralwolle DIN EN 14303, Wärmedämmung einschl. Ummantelung DIN 4140 an haus- und betriebstechnischen Anlagen, an Rohrleitung, DN 25, im Gebäude, Baustoffklasse DIN 4102-1 A (nichtbrennbar), Wärmeleitfähigkeit 0,035 W/(mK) bei 40 Grad C Mitteltemperatur DIN EN 12667, min. Dämmschichtdicke 25mm, Ummantelung aus nichtprofiliertem Blech, Stahl, aluminiert, Arbeitshöhe des Montageortes bis 3,5 m über der Standfläche des hierfür erforderlichen Gerüstes.
Menge: 15,000 St
Leistungsbereichkatalog: 047

**1.1.110 Bogen Mineralwolle Wärmedämmung Ummantelung Rohr DN32 Gebäude 0,035W/(mK) D 32mm Mantel Blech Stahl aluminiert**
Bogen aus Mineralwolle DIN EN 14303, Wärmedämmung einschl. Ummantelung DIN 4140 an haus- und betriebstechnischen Anlagen, an Rohrleitung, DN 32, im Gebäude, Baustoffklasse DIN 4102-1 A (nichtbrennbar), Wärmeleitfähigkeit 0,035 W/(mK) bei 40 Grad C Mitteltemperatur DIN EN 12667, min. Dämmschichtdicke 32 mm, Ummantelung aus nichtprofiliertem Blech, Stahl, aluminiert, Arbeitshöhe des Montageortes bis 3,5 m über der Standfläche des hierfür erforderlichen Gerüstes.
Menge: 20,000 St
Leistungsbereichkatalog: 047

**1.1.120 Bogen Mineralwolle Wärmedämmung Ummantelung Rohr DN40 Gebäude 0,035W/(mK) D 40mm Mantel Blech Stahl aluminiert**
Bogen aus Mineralwolle DIN EN 14303, Wärmedämmung einschl. Ummantelung DIN 4140 an haus- und betriebstechnischen Anlagen, an Rohrleitung, DN 40, im Gebäude, Baustoffklasse DIN 4102-1 A (nichtbrennbar), Wärmeleitfähigkeit 0,035 W/(mK) bei 40 Grad C Mitteltemperatur DIN EN 12667, min. Dämmschichtdicke 40 mm, Ummantelung aus nichtprofiliertem Blech, Stahl, aluminiert, Arbeitshöhe des Montageortes bis 3,5 m über der Standfläche des hierfür erforderlichen Gerüstes.
Menge: 45,000 St
Leistungsbereichkatalog: 047

**1.1.130 Bogen Mineralwolle Wärmedämmung Ummantelung Rohr DN50 Gebäude 0,035W/(mK) D 50mm Mantel Blech Stahl aluminiert**
Bogen aus Mineralwolle DIN EN 14303, Wärmedämmung einschl. Ummantelung DIN 4140 an haus- und betriebstechnischen Anlagen, an Rohrleitung, DN 50, im Gebäude, Baustoffklasse DIN 4102-1 A (nichtbrennbar), Wärmeleitfähigkeit 0,035 W/(mK) bei 40 Grad C Mitteltemperatur DIN EN 12667, min. Dämmschichtdicke 50 mm, Ummantelung aus nichtprofiliertem Blech, Stahl, aluminiert, Arbeitshöhe des Montageortes bis 3,5 m über der Standfläche des hierfür erforderlichen Gerüstes.
Menge: 35,000 St
Leistungsbereichkatalog: 047

**1.1.140 Bogen Mineralwolle Wärmedämmung Ummantelung Rohr DN100 Gebäude 0,035W/(mK) D 100mm Mantel Blech Stahl aluminiert**
Bogen aus Mineralwolle DIN EN 14303, Wärmedämmung einschl. Ummantelung DIN 4140 an haus- und betriebstechnischen Anlagen, an Rohrleitung, DN 100, im Gebäude, Baustoffklasse DIN 4102-1 A (nichtbrennbar), Wärmeleitfähigkeit 0,035 W/(mK) bei 40 Grad C Mitteltemperatur DIN EN 12667, min. Dämmschichtdicke 100 mm, Ummantelung aus nichtprofiliertem Blech, Stahl, aluminiert, Arbeitshöhe des Montageortes bis 3,5 m über der Standfläche des hierfür erforderlichen Gerüstes.
Menge: 45,000 St
Leistungsbereichkatalog: 047

**1.1.150 Bogen Mineralwolle Wärmedämmung Ummantelung Rohr DN125 Gebäude 0,035W/(mK) D 125mm Mantel Blech Stahl aluminiert**
Bogen aus Mineralwolle DIN EN 14303, Wärmedämmung einschl. Ummantelung DIN 4140 an haus- und betriebstechnischen Anlagen, an Rohrleitung, DN 125, im Gebäude, Baustoffklasse DIN 4102-1 A (nichtbrennbar), Wärmeleitfähigkeit 0,035 W/(mK) bei 40 Grad C Mitteltemperatur DIN EN 12667, min.  Dämmschichtdicke 125 mm, Ummantelung aus nichtprofiliertem Blech, Stahl, aluminiert, Arbeitshöhe des Montageortes bis 3,5 m über der Standfläche des hierfür erforderlichen Gerüstes.
Menge: 40,000 St
Leistungsbereichkatalog: 047

**1.1.160 Bogen Mineralwolle Wärmedämmung Ummantelung Rohr DN150 Gebäude 0,035W/(mK) D 150mm Mantel Blech Stahl aluminiert**
Bogen aus Mineralwolle DIN EN 14303, Wärmedämmung einschl. Ummantelung DIN 4140 an haus- und betriebstechnischen Anlagen, an Rohrleitung, DN 150, im Gebäude, Baustoffklasse DIN 4102-1 A (nichtbrennbar), Wärmeleitfähigkeit 0,035 W/(mK) bei 40 Grad C Mitteltemperatur DIN EN 12667, min.  Dämmschichtdicke 150 mm, Ummantelung aus nichtprofiliertem Blech, Stahl, aluminiert, Arbeitshöhe des Montageortes bis 3,5 m über der Standfläche des hierfür erforderlichen Gerüstes.
Menge: 6,000 St
Leistungsbereichkatalog: 047

**1.1.170 T-Stück Mineralwolle Wärmedämmung Ummantelung Rohr DN32 Gebäude 0,035W/(mK) D 32mm Mantel Blech Stahl aluminiert**
T-Stück aus Mineralwolle DIN EN 14303, Wärmedämmung einschl. Ummantelung DIN 4140 an haus- und betriebstechnischen Anlagen, an Rohrleitung, DN 32, im Gebäude, Baustoffklasse DIN 4102-1 A (nichtbrennbar), Wärmeleitfähigkeit 0,035 W/(mK) bei 40 Grad C Mitteltemperatur DIN EN 12667, min. Dämmschichtdicke 32 mm, Ummantelung aus nichtprofiliertem Blech, Stahl, aluminiert, Arbeitshöhe des Montageortes bis 3,5 m über der Standfläche des hierfür erforderlichen Gerüstes.
Menge: 10,000 St
Leistungsbereichkatalog: 047

**1.1.180 T-Stück Mineralwolle Wärmedämmung Ummantelung Rohr DN40 Gebäude 0,035W/(mK) D 40mm Mantel Blech Stahl aluminiert**
T-Stück aus Mineralwolle DIN EN 14303, Wärmedämmung einschl. Ummantelung DIN 4140 an haus- und betriebstechnischen Anlagen, an Rohrleitung, DN 40, im Gebäude, Baustoffklasse DIN 4102-1 A (nichtbrennbar), Wärmeleitfähigkeit 0,035 W/(mK) bei 40 Grad C Mitteltemperatur DIN EN 12667, min. Dämmschichtdicke 40 mm, Ummantelung aus nichtprofiliertem Blech, Stahl, aluminiert, Arbeitshöhe des Montageortes bis 3,5 m über der Standfläche des hierfür erforderlichen Gerüstes.
Menge: 10,000 St
Leistungsbereichkatalog: 047

**1.1.190 T-Stück Mineralwolle Wärmedämmung Ummantelung Rohr DN50 Gebäude 0,035W/(mK) D 50mm Mantel Blech Stahl aluminiert**
T-Stück aus Mineralwolle DIN EN 14303, Wärmedämmung einschl. Ummantelung DIN 4140 an haus- und betriebstechnischen Anlagen, an Rohrleitung, DN 50, im Gebäude, Baustoffklasse DIN 4102-1 A (nichtbrennbar), Wärmeleitfähigkeit 0,035 W/(mK) bei 40 Grad C Mitteltemperatur DIN EN 12667, min.  Dämmschichtdicke 50 mm, Ummantelung aus nichtprofiliertem Blech, Stahl, aluminiert, Arbeitshöhe des Montageortes bis 3,5 m über der Standfläche des hierfür erforderlichen Gerüstes.
Menge: 2,000 St
Leistungsbereichkatalog: 047

**1.1.200 T-Stück Mineralwolle Wärmedämmung Ummantelung Rohr DN100 Gebäude 0,035W/(mK) D 100mm Mantel Blech Stahl aluminiert**
T-Stück aus Mineralwolle DIN EN 14303, Wärmedämmung einschl. Ummantelung DIN 4140 an haus- und betriebstechnischen Anlagen, an Rohrleitung, DN 100, im Gebäude, Baustoffklasse DIN 4102-1 A (nichtbrennbar), Wärmeleitfähigkeit 0,035 W/(mK) bei 40 Grad C Mitteltemperatur DIN EN 12667, min. Dämmschichtdicke 100 mm, Ummantelung aus nichtprofiliertem Blech, Stahl, aluminiert, Arbeitshöhe des Montageortes bis 3,5 m über der Standfläche des hierfür erforderlichen Gerüstes.
Menge: 2,000 St
Leistungsbereichkatalog: 047

**1.1.210 T-Stück Mineralwolle Wärmedämmung Ummantelung Rohr DN125 Gebäude 0,035W/(mK) D 125mm Mantel Blech Stahl aluminiert**
T-Stück aus Mineralwolle DIN EN 14303, Wärmedämmung einschl. Ummantelung DIN 4140 an haus- und betriebstechnischen Anlagen, an Rohrleitung, DN 125, im Gebäude, Baustoffklasse DIN 4102-1 A (nichtbrennbar), Wärmeleitfähigkeit 0,035 W/(mK) bei 40 Grad C Mitteltemperatur DIN EN 12667, min. Dämmschichtdicke 125 mm, Ummantelung aus nichtprofiliertem Blech, Stahl, aluminiert, Arbeitshöhe des Montageortes bis 3,5 m über der Standfläche des hierfür erforderlichen Gerüstes.
Menge: 15,000 St
Leistungsbereichkatalog: 047

**1.1.220 T-Stück Mineralwolle Wärmedämmung Ummantelung Rohr DN150 Gebäude 0,035W/(mK) D 150mm Mantel Blech Stahl aluminiert**
T-Stück aus Mineralwolle DIN EN 14303, Wärmedämmung einschl. Ummantelung DIN 4140 an haus- und betriebstechnischen Anlagen, an Rohrleitung, DN 150, im Gebäude, Baustoffklasse DIN 4102-1 A (nichtbrennbar), Wärmeleitfähigkeit 0,035 W/(mK) bei 40 Grad C Mitteltemperatur DIN EN 12667, min. Dämmschichtdicke 150 mm, Ummantelung aus nichtprofiliertem Blech, Stahl, aluminiert, Arbeitshöhe des Montageortes bis 3,5 m über der Standfläche des hierfür erforderlichen Gerüstes.
Menge: 6,000 St
Leistungsbereichkatalog: 047

**1.1.230 Reduzierung Mineralwolle Wärmedämmung Ummantelung Rohr DN40 Gebäude 0,035W/(mK) D 40mm Mantel Blech Stahl aluminiert**
Reduzierung aus Mineralwolle DIN EN 14303, Wärmedämmung einschl. Ummantelung DIN 4140 an haus- und betriebstechnischen Anlagen, an Rohrleitung, DN 40, im Gebäude, Baustoffklasse DIN 4102-1 A (nichtbrennbar), Wärmeleitfähigkeit 0,035 W/(mK) bei 40 Grad C Mitteltemperatur DIN EN 12667, min. Dämmschichtdicke 40 mm, Ummantelung aus nichtprofiliertem Blech, Stahl, aluminiert, Arbeitshöhe des Montageortes bis 3,5 m über der Standfläche des hierfür erforderlichen Gerüstes.
Menge: 10,000 St
Leistungsbereichkatalog: 047

**1.1.240 Reduzierung Mineralwolle Wärmedämmung Ummantelung Rohr DN125 Gebäude 0,035W/(mK) D 125mm Mantel Blech Stahl aluminiert**
Reduzierung aus Mineralwolle DIN EN 14303, Wärmedämmung einschl. Ummantelung DIN 4140 an haus- und betriebstechnischen Anlagen, an Rohrleitung, DN 125, im Gebäude, Baustoffklasse DIN 4102-1 A (nichtbrennbar), Wärmeleitfähigkeit 0,035 W/(mK) bei 40 Grad C Mitteltemperatur DIN EN 12667, min.  Dämmschichtdicke 125 mm, Ummantelung aus nichtprofiliertem Blech, Stahl, aluminiert, Arbeitshöhe des Montageortes bis 3,5 m über der Standfläche des hierfür erforderlichen Gerüstes.
Menge: 20,000 St
Leistungsbereichkatalog: 047

**1.1.250 Reduzierung Mineralwolle Wärmedämmung Ummantelung Rohr DN150 Gebäude 0,035W/(mK) D 150mm Mantel Blech Stahl aluminiert**
Reduzierung aus Mineralwolle DIN EN 14303, Wärmedämmung einschl. Ummantelung DIN 4140 an haus- und betriebstechnischen Anlagen, an Rohrleitung, DN 150, im Gebäude, Baustoffklasse DIN 4102-1 A (nichtbrennbar), Wärmeleitfähigkeit 0,035 W/(mK) bei 40 Grad C Mitteltemperatur DIN EN 12667, min. Dämmschichtdicke 150 mm, Ummantelung aus nichtprofiliertem Blech, Stahl, aluminiert, Arbeitshöhe des Montageortes bis 3,5 m über der Standfläche des hierfür erforderlichen Gerüstes.
Menge: 2,000 St
Leistungsbereichkatalog: 047

**1.1.260 Wärmedämmung Ummantelung Absperrklappe DN32 Gebäude Mineralwolle Matte D 32mm Mantel Blech Stahl aluminiert**
Wärmedämmung einschl. Ummantelung DIN 4140 an haus- und betriebstechnischen Anlagen, an Absperrklappe, DN 32, im Gebäude, Dämmung aus Mineralwolle DIN EN 14303, als Lamellenmatte, min. Dämmschichtdicke 32 mm, Baustoffklasse DIN 4102-1 A2 (nichtbrennbar), Wärmeleitfähigkeit 0,035 W/(mK) bei 40 Grad C Mitteltemperatur DIN EN 12667, kaschiert mit Alufolie, Ummantelung aus nichtprofiliertem Blech, Stahl, aluminiert, Arbeitshöhe des Montageortes bis 3,5 m über der Standfläche des hierfür erforderlichen Gerüstes.
Menge: 4,000 St
Leistungsbereichkatalog: 047

**1.1.270 Wärmedämmung Ummantelung Absperrklappe DN40 Gebäude Mineralwolle Matte D 40mm Mantel Blech Stahl aluminiert**
Wärmedämmung einschl. Ummantelung DIN 4140 an haus- und betriebstechnischen Anlagen, an Absperrklappe, DN 40, im Gebäude, Dämmung aus Mineralwolle DIN EN 14303, als Lamellenmatte, min.  Dämmschichtdicke 40 mm, Baustoffklasse DIN 4102-1 A2 (nichtbrennbar), Wärmeleitfähigkeit 0,035 W/(mK) bei 40 Grad C Mitteltemperatur DIN EN 12667, kaschiert mit Alufolie, Ummantelung aus nichtprofiliertem Blech, Stahl, aluminiert, Arbeitshöhe des Montageortes bis 3,5 m über der Standfläche des hierfür erforderlichen Gerüstes.
Menge: 10,000 St
Leistungsbereichkatalog: 047

**1.1.280 Wärmedämmung Ummantelung Absperrklappe DN50 Gebäude Mineralwolle Matte D 50mm Mantel Blech Stahl aluminiert**
Wärmedämmung einschl. Ummantelung DIN 4140 an haus- und betriebstechnischen Anlagen, an Absperrklappe, DN 50, im Gebäude, Dämmung aus Mineralwolle DIN EN 14303, als Lamellenmatte, min.  Dämmschichtdicke 50 mm, Baustoffklasse DIN 4102-1 A2 (nichtbrennbar), Wärmeleitfähigkeit 0,035 W/(mK) bei 40 Grad C Mitteltemperatur DIN EN 12667, kaschiert mit Alufolie, Ummantelung aus nichtprofiliertem Blech, Stahl, aluminiert, Arbeitshöhe des Montageortes bis 3,5 m über der Standfläche des hierfür erforderlichen Gerüstes.
Menge: 3,000 St
Leistungsbereichkatalog: 047

**1.1.290 Wärmedämmung Ummantelung Absperrklappe DN100 Gebäude Mineralwolle Matte D 100mm Mantel Blech Stahl aluminiert**
Wärmedämmung einschl. Ummantelung DIN 4140 an haus- und betriebstechnischen Anlagen, an Absperrklappe, DN 100, im Gebäude, Dämmung aus Mineralwolle DIN EN 14303, als Lamellenmatte, min. Dämmschichtdicke 100 mm, Baustoffklasse DIN 4102-1 A2 (nichtbrennbar), Wärmeleitfähigkeit 0,035 W/(mK) bei 40 Grad C Mitteltemperatur DIN EN 12667, kaschiert mit Alufolie, Ummantelung aus nichtprofiliertem Blech, Stahl, aluminiert, Arbeitshöhe des Montageortes bis 3,5 m über der Standfläche des hierfür erforderlichen Gerüstes.
Menge: 16,000 St
Leistungsbereichkatalog: 047

**1.1.300 Wärmedämmung Ummantelung Absperrklappe DN125 Gebäude Mineralwolle Matte D 125mm Mantel Blech Stahl aluminiert**
Wärmedämmung einschl. Ummantelung DIN 4140 an haus- und betriebstechnischen Anlagen, an Absperrklappe, DN 125, im Gebäude, Dämmung aus Mineralwolle DIN EN 14303, als Lamellenmatte, min. Dämmschichtdicke 125 mm, Baustoffklasse DIN 4102-1 A2 (nichtbrennbar), Wärmeleitfähigkeit 0,035 W/(mK) bei 40 Grad C Mitteltemperatur DIN EN 12667, kaschiert mit Alufolie, Ummantelung aus nichtprofiliertem Blech, Stahl, aluminiert, Arbeitshöhe des Montageortes bis 3,5 m über der Standfläche des hierfür erforderlichen Gerüstes.
Menge: 13,000 St
Leistungsbereichkatalog: 047

**1.1.310 Wärmedämmung Ummantelung Absperrklappe DN150 Gebäude Mineralwolle Matte D 150mm Mantel Blech Stahl aluminiert**
Wärmedämmung einschl. Ummantelung DIN 4140 an haus- und betriebstechnischen Anlagen, an Absperrklappe, DN 150, im Gebäude, Dämmung aus Mineralwolle DIN EN 14303, als Lamellenmatte, min. Dämmschichtdicke 150 mm, Baustoffklasse DIN 4102-1 A2 (nichtbrennbar), Wärmeleitfähigkeit 0,035 W/(mK) bei 40 Grad C Mitteltemperatur DIN EN 12667, kaschiert mit Alufolie, Ummantelung aus nichtprofiliertem Blech, Stahl, aluminiert, Arbeitshöhe des Montageortes bis 3,5 m über der Standfläche des hierfür erforderlichen Gerüstes.
Menge: 2,000 St
Leistungsbereichkatalog: 047

**1.1.320 Wärmedämmung Ummantelung Rückschlagklappe DN40 Gebäude Mineralwolle Matte D 40mm Mantel Blech Stahl aluminiert**
Wärmedämmung einschl. Ummantelung DIN 4140 an haus- und betriebstechnischen Anlagen, an Rückschlagklappe, DN 40, im Gebäude, Dämmung aus Mineralwolle DIN EN 14303, als Lamellenmatte, min. Dämmschichtdicke 40 mm, Baustoffklasse DIN 4102-1 A2 (nichtbrennbar), Wärmeleitfähigkeit 0,035 W/(mK) bei 40 Grad C Mitteltemperatur DIN EN 12667, kaschiert mit Alufolie, Ummantelung aus nichtprofiliertem Blech, Stahl, aluminiert, Arbeitshöhe des Montageortes bis 3,5 m über der Standfläche des hierfür erforderlichen Gerüstes.
Menge: 1,000 St
Leistungsbereichkatalog: 047

**1.1.330 Wärmedämmung Ummantelung Rückschlagklappe DN100 Gebäude Mineralwolle Matte D 100mm Mantel Blech Stahl aluminiert**
Wärmedämmung einschl. Ummantelung DIN 4140 an haus- und betriebstechnischen Anlagen, an Rückschlagklappe, DN 100, im Gebäude, Dämmung aus Mineralwolle DIN EN 14303, als Lamellenmatte, min. Dämmschichtdicke 100 mm, Baustoffklasse DIN 4102-1 A2 (nichtbrennbar), Wärmeleitfähigkeit 0,035 W/(mK) bei 40 Grad C Mitteltemperatur DIN EN 12667, kaschiert mit Alufolie, Ummantelung aus nichtprofiliertem Blech, Stahl, aluminiert, Arbeitshöhe des Montageortes bis 3,5 m über der Standfläche des hierfür erforderlichen Gerüstes.
Menge: 1,000 St
Leistungsbereichkatalog: 047

**1.1.340 Wärmedämmung Ummantelung Rückschlagklappe DN125 Gebäude Mineralwolle Matte D 125mm Mantel Blech Stahl aluminiert**
Wärmedämmung einschl. Ummantelung DIN 4140 an haus- und betriebstechnischen Anlagen, an Rückschlagklappe, DN 125, im Gebäude, Dämmung aus Mineralwolle DIN EN 14303, als Lamellenmatte, min. Dämmschichtdicke 125 mm, Baustoffklasse DIN 4102-1 A2 (nichtbrennbar), Wärmeleitfähigkeit 0,035 W/(mK) bei 40 Grad C Mitteltemperatur DIN EN 12667, kaschiert mit Alufolie, Ummantelung aus nichtprofiliertem Blech, Stahl, aluminiert, Arbeitshöhe des Montageortes bis 3,5 m über der Standfläche des hierfür erforderlichen Gerüstes.
Menge: 4,000 St
Leistungsbereichkatalog: 047

**1.1.350 Wärmedämmung Ummantelung Schmutzfänger DN40 Gebäude Mineralwolle Matte D 40mm Mantel Blech Stahl aluminiert**
Wärmedämmung einschl. Ummantelung DIN 4140 an haus- und betriebstechnischen Anlagen, an Schmutzfänger, DN 40, im Gebäude, Dämmung aus Mineralwolle DIN EN 14303, als Lamellenmatte, min. Dämmschichtdicke 40 mm, Baustoffklasse DIN 4102-1 A2 (nichtbrennbar), Wärmeleitfähigkeit 0,035 W/(mK) bei 40 Grad C Mitteltemperatur DIN EN 12667, kaschiert mit Alufolie, Ummantelung aus nichtprofiliertem Blech, Stahl, aluminiert, Arbeitshöhe des Montageortes bis 3,5 m über der Standfläche des hierfür erforderlichen Gerüstes.
Menge: 2,000 St
Leistungsbereichkatalog: 047

**1.1.360 Wärmedämmung Ummantelung Schmutzfänger DN100 Gebäude Mineralwolle Matte D 100mm Mantel Blech Stahl aluminiert**
Wärmedämmung einschl. Ummantelung DIN 4140 an haus- und betriebstechnischen Anlagen, an Schmutzfänger, DN 100, im Gebäude, Dämmung aus Mineralwolle DIN EN 14303, als Lamellenmatte, min. Dämmschichtdicke 100 mm, Baustoffklasse DIN 4102-1 A2 (nichtbrennbar), Wärmeleitfähigkeit 0,035 W/(mK) bei 40 Grad C Mitteltemperatur DIN EN 12667, kaschiert mit Alufolie, Ummantelung aus nichtprofiliertem Blech, Stahl, aluminiert, Arbeitshöhe des Montageortes bis 3,5 m über der Standfläche des hierfür erforderlichen Gerüstes.
Menge: 1,000 St
Leistungsbereichkatalog: 047

**1.1.370 Wärmedämmung Ummantelung Schmutzfänger DN125 Gebäude Mineralwolle Matte D 125mm Mantel Blech Stahl aluminiert**
Wärmedämmung einschl. Ummantelung DIN 4140 an haus- und betriebstechnischen Anlagen, an Schmutzfänger, DN 125, im Gebäude, Dämmung aus Mineralwolle DIN EN 14303, als Lamellenmatte, min. Dämmschichtdicke 125 mm, Baustoffklasse DIN 4102-1 A2 (nichtbrennbar), Wärmeleitfähigkeit 0,035 W/(mK) bei 40 Grad C Mitteltemperatur DIN EN 12667, kaschiert mit Alufolie, Ummantelung aus nichtprofiliertem Blech, Stahl, aluminiert, Arbeitshöhe des Montageortes bis 3,5 m über der Standfläche des hierfür erforderlichen Gerüstes.
Menge: 4,000 St
Leistungsbereichkatalog: 047

**1.1.380 Wärmedämmung Ummantelung Kompensator DN40 Gebäude Mineralwolle Matte D 40mm Mantel Blech Stahl aluminiert**
Wärmedämmung einschl. Ummantelung DIN 4140 an haus- und betriebstechnischen Anlagen, an Kompensator, DN 40, im Gebäude, Dämmung aus Mineralwolle DIN EN 14303, als Lamellenmatte, min. Dämmschichtdicke 40 mm, Baustoffklasse DIN 4102-1 A2 (nichtbrennbar), Wärmeleitfähigkeit 0,035 W/(mK) bei 40 Grad C Mitteltemperatur DIN EN 12667, kaschiert mit Alufolie, Ummantelung aus nichtprofiliertem Blech, Stahl, aluminiert, Arbeitshöhe des Montageortes bis 3,5 m über der Standfläche des hierfür erforderlichen Gerüstes.
Menge: 2,000 St
Leistungsbereichkatalog: 047

**1.1.390 Wärmedämmung Ummantelung Kompensator DN125 Gebäude Mineralwolle Matte D 125mm Mantel Blech Stahl aluminiert**
Wärmedämmung einschl. Ummantelung DIN 4140 an haus- und betriebstechnischen Anlagen, an Kompensator, DN 125, im Gebäude, Dämmung aus Mineralwolle DIN EN 14303, als Lamellenmatte, min. Dämmschichtdicke 125 mm, Baustoffklasse DIN 4102-1 A2 (nichtbrennbar), Wärmeleitfähigkeit 0,035 W/(mK) bei 40 Grad C Mitteltemperatur DIN EN 12667, kaschiert mit Alufolie, Ummantelung aus nichtprofiliertem Blech, Stahl, aluminiert, Arbeitshöhe des Montageortes bis 3,5 m über der Standfläche des hierfür erforderlichen Gerüstes.
Menge: 6,000 St
Leistungsbereichkatalog: 047

**1.1.400 Wärmedämmung Ummantelung Behälter Gebäude Mineralwolle Matte D 120mm Mantel Blech Stahl aluminiert**
Wärmedämmung einschl. Ummantelung DIN 4140 an haus- und betriebstechnischen Anlagen, an Behälter, mit 8 Anschlussstutzen, im Gebäude, Dämmung aus Mineralwolle DIN EN 14303, als Lamellenmatte, Dämmschichtdicke 120 mm, Baustoffklasse DIN 4102-1 A2 (nichtbrennbar), Wärmeleitfähigkeit 0,035 W/(mK) bei 40 Grad C Mitteltemperatur DIN EN 12667, kaschiert mit Alufolie, Ummantelung aus nichtprofiliertem Blech, Stahl, aluminiert, Arbeitshöhe des Montageortes bis 3,5 m über der Standfläche des hierfür erforderlichen Gerüstes.
Menge: 24,000 m2
Leistungsbereichkatalog: 047

**1.1.410 Wärmedämmung Ummantelung Behälter Gebäude Mineralwolle Matte D 120mm Mantel Blech Stahl aluminiert**
Wärmedämmung einschl. Ummantelung DIN 4140 an haus- und betriebstechnischen Anlagen, an Behälter, mit 4 Anschlussstutzen, im Gebäude, Dämmung aus Mineralwolle DIN EN 14303, als Lamellenmatte, Dämmschichtdicke 120 mm, Baustoffklasse DIN 4102-1 A2 (nichtbrennbar), Wärmeleitfähigkeit 0,035 W/(mK) bei 40 Grad C Mitteltemperatur DIN EN 12667, kaschiert mit Alufolie, Ummantelung aus nichtprofiliertem Blech, Stahl, aluminiert, Arbeitshöhe des Montageortes bis 3,5 m über der Standfläche des hierfür erforderlichen Gerüstes.
Menge: 20,000 m2
Leistungsbereichkatalog: 047

**1.1.420 Wärmedämmung Ummantelung Flanschenpaar DN15 Gebäude Mineralwolle Matte D 15mm Mantel Blech Stahl aluminiert**
Wärmedämmung einschl. Ummantelung DIN 4140 an haus- und betriebstechnischen Anlagen, an Flanschenpaar, DN 15, im Gebäude, Dämmung aus Mineralwolle DIN EN 14303, als Lamellenmatte, min. Dämmschichtdicke 15 mm, Baustoffklasse DIN 4102-1 A2 (nichtbrennbar), Wärmeleitfähigkeit 0,035 W/(mK) bei 40 Grad C Mitteltemperatur DIN EN 12667, kaschiert mit Alufolie, Ummantelung aus nichtprofiliertem Blech, Stahl, aluminiert, Arbeitshöhe des Montageortes bis 3,5 m über der Standfläche des hierfür erforderlichen Gerüstes.
Menge: 8,000 St
Leistungsbereichkatalog: 047
Kostengruppe DIN 276 2018-12: 499

**1.1.430 Wärmedämmung Ummantelung Flanschenpaar DN25 Gebäude Mineralwolle Matte D 25mm Mantel Blech Stahl aluminiert**
Wärmedämmung einschl. Ummantelung DIN 4140 an haus- und betriebstechnischen Anlagen, an Flanschenpaar, DN 25, im Gebäude, Dämmung aus Mineralwolle DIN EN 14303, als Lamellenmatte, min. Dämmschichtdicke 25 mm, Baustoffklasse DIN 4102-1 A2 (nichtbrennbar), Wärmeleitfähigkeit 0,035 W/(mK) bei 40 Grad C Mitteltemperatur DIN EN 12667, kaschiert mit Alufolie, Ummantelung aus nichtprofiliertem Blech, Stahl, aluminiert, Arbeitshöhe des Montageortes bis 3,5 m über der Standfläche des hierfür erforderlichen Gerüstes.
Menge: 8,000 St
Leistungsbereichkatalog: 047
Kostengruppe DIN 276 2018-12: 499

**1.1.440 Wärmedämmung Ummantelung Flanschenpaar DN32 Gebäude Mineralwolle Matte D 32mm Mantel Blech Stahl aluminiert**
Wärmedämmung einschl. Ummantelung DIN 4140 an haus- und betriebstechnischen Anlagen, an Flanschenpaar, DN 32, im Gebäude, Dämmung aus Mineralwolle DIN EN 14303, als Lamellenmatte, min. Dämmschichtdicke 32 mm, Baustoffklasse DIN 4102-1 A2 (nichtbrennbar), Wärmeleitfähigkeit 0,035 W/(mK) bei 40 Grad C Mitteltemperatur DIN EN 12667, kaschiert mit Alufolie, Ummantelung aus nichtprofiliertem Blech, Stahl, aluminiert, Arbeitshöhe des Montageortes bis 3,5 m über der Standfläche des hierfür erforderlichen Gerüstes.
Menge: 50,000 St
Leistungsbereichkatalog: 047
Kostengruppe DIN 276 2018-12: 499

**1.1.450 Wärmedämmung Ummantelung Flanschenpaar DN40 Gebäude Mineralwolle Matte D 40mm Mantel Blech Stahl aluminiert**
Wärmedämmung einschl. Ummantelung DIN 4140 an haus- und betriebstechnischen Anlagen, an Flanschenpaar, DN 40, im Gebäude, Dämmung aus Mineralwolle DIN EN 14303, als Lamellenmatte, min. Dämmschichtdicke 40 mm, Baustoffklasse DIN 4102-1 A2 (nichtbrennbar), Wärmeleitfähigkeit 0,035 W/(mK) bei 40 Grad C Mitteltemperatur DIN EN 12667, kaschiert mit Alufolie, Ummantelung aus nichtprofiliertem Blech, Stahl, aluminiert, Arbeitshöhe des Montageortes bis 3,5 m über der Standfläche des hierfür erforderlichen Gerüstes.
Menge: 56,000 St
Leistungsbereichkatalog: 047
Kostengruppe DIN 276 2018-12: 499

**1.1.460 Wärmedämmung Ummantelung Flanschenpaar DN50 Gebäude Mineralwolle Matte D 50mm Mantel Blech Stahl aluminiert**
Wärmedämmung einschl. Ummantelung DIN 4140 an haus- und betriebstechnischen Anlagen, an Flanschenpaar, DN 50, im Gebäude, Dämmung aus Mineralwolle DIN EN 14303, als Lamellenmatte, min. Dämmschichtdicke 50 mm, Baustoffklasse DIN 4102-1 A2 (nichtbrennbar), Wärmeleitfähigkeit 0,035 W/(mK) bei 40 Grad C Mitteltemperatur DIN EN 12667, kaschiert mit Alufolie, Ummantelung aus nichtprofiliertem Blech, Stahl, aluminiert, Arbeitshöhe des Montageortes bis 3,5 m über der Standfläche des hierfür erforderlichen Gerüstes.
Menge: 35,000 St
Leistungsbereichkatalog: 047
Kostengruppe DIN 276 2018-12: 499

**1.1.470 Wärmedämmung Ummantelung Flanschenpaar DN100 Gebäude Mineralwolle Matte D 100mm Mantel Blech Stahl aluminiert**
Wärmedämmung einschl. Ummantelung DIN 4140 an haus- und betriebstechnischen Anlagen, an Flanschenpaar, DN 100, im Gebäude, Dämmung aus Mineralwolle DIN EN 14303, als Lamellenmatte, min. Dämmschichtdicke 100 mm, Baustoffklasse DIN 4102-1 A2 (nichtbrennbar), Wärmeleitfähigkeit 0,035 W/(mK) bei 40 Grad C Mitteltemperatur DIN EN 12667, kaschiert mit Alufolie, Ummantelung aus nichtprofiliertem Blech, Stahl, aluminiert, Arbeitshöhe des Montageortes bis 3,5 m über der Standfläche des hierfür erforderlichen Gerüstes.
Menge: 46,000 St
Leistungsbereichkatalog: 047
Kostengruppe DIN 276 2018-12: 499

**1.1.480 Wärmedämmung Ummantelung Flanschenpaar DN125 Gebäude Mineralwolle Matte D 125mm Mantel Blech Stahl aluminiert**
Wärmedämmung einschl. Ummantelung DIN 4140 an haus- und betriebstechnischen Anlagen, an Flanschenpaar, DN 125, im Gebäude, Dämmung aus Mineralwolle DIN EN 14303, als Lamellenmatte, min. Dämmschichtdicke 125 mm, Baustoffklasse DIN 4102-1 A2 (nichtbrennbar), Wärmeleitfähigkeit 0,035 W/(mK) bei 40 Grad C Mitteltemperatur DIN EN 12667, kaschiert mit Alufolie, Ummantelung aus nichtprofiliertem Blech, Stahl, aluminiert, Arbeitshöhe des Montageortes bis 3,5 m über der Standfläche des hierfür erforderlichen Gerüstes.
Menge: 110,000 St
Leistungsbereichkatalog: 047
Kostengruppe DIN 276 2018-12: 499

**1.1.490 Wärmedämmung Ummantelung Flanschenpaar DN150 Gebäude Mineralwolle Matte D 150mm Mantel Blech Stahl aluminiert**
Wärmedämmung einschl. Ummantelung DIN 4140 an haus- und betriebstechnischen Anlagen, an Flanschenpaar, DN 150, im Gebäude, Dämmung aus Mineralwolle DIN EN 14303, als Lamellenmatte, min. Dämmschichtdicke 150 mm, Baustoffklasse DIN 4102-1 A2 (nichtbrennbar), Wärmeleitfähigkeit 0,035 W/(mK) bei 40 Grad C Mitteltemperatur DIN EN 12667, kaschiert mit Alufolie, Ummantelung aus nichtprofiliertem Blech, Stahl, aluminiert, Arbeitshöhe des Montageortes bis 3,5 m über der Standfläche des hierfür erforderlichen Gerüstes.
Menge: 70,000 St
Leistungsbereichkatalog: 047
Kostengruppe DIN 276 2018-12: 499

**1.1.500 Wärmedämmung Ummantelung Lufttopf DN200 Gebäude Mineralwolle Matte D 200mm Mantel Blech Stahl aluminiert**
Wärmedämmung einschl. Ummantelung DIN 4140 an haus- und betriebstechnischen Anlagen, an Lufttopf, DN 200, im Gebäude, Dämmung aus Mineralwolle DIN EN 14303, als Lamellenmatte, min. Dämmschichtdicke 200 mm, Baustoffklasse DIN 4102-1 A2 (nichtbrennbar), Wärmeleitfähigkeit 0,035 W/(mK) bei 40 Grad C Mitteltemperatur DIN EN 12667, kaschiert mit Alufolie, Ummantelung aus nichtprofiliertem Blech, Stahl, aluminiert, Arbeitshöhe des Montageortes bis 3,5 m über der Standfläche des hierfür erforderlichen Gerüstes.
Menge: 2,000 St
Leistungsbereichkatalog: 047
Kostengruppe DIN 276 2018-12: 499

**1.1.510 Wärmedämmung Ummantelung Pumpe DN32 Gebäude Mineralwolle Matte D 32mm Mantel Blech Stahl aluminiert**
Wärmedämmung einschl. Ummantelung DIN 4140 an haus- und betriebstechnischen Anlagen, an Pumpe, Anschlussdurchmesser DN 32, im Gebäude, Dämmung aus Mineralwolle DIN EN 14303, als Lamellenmatte, min. Dämmschichtdicke 32 mm, Baustoffklasse DIN 4102-1 A2 (nichtbrennbar), Wärmeleitfähigkeit 0,035 W/(mK) bei 40 Grad C Mitteltemperatur DIN EN 12667, kaschiert mit Alufolie, Ummantelung aus nichtprofiliertem Blech, Stahl, aluminiert, Arbeitshöhe des Montageortes bis 3,5 m über der Standfläche des hierfür erforderlichen Gerüstes.
Menge: 1,000 St
Leistungsbereichkatalog: 047
Kostengruppe DIN 276 2018-12: 499

**1.1.520 Wärmedämmung Ummantelung Pumpe DN40 Gebäude Mineralwolle Matte D 40mm Mantel Blech Stahl aluminiert**
Wärmedämmung einschl. Ummantelung DIN 4140 an haus- und betriebstechnischen Anlagen, an Pumpe, Anschlussdurchmesser DN 40, im Gebäude, Dämmung aus Mineralwolle DIN EN 14303, als Lamellenmatte, min. Dämmschichtdicke 40 mm, Baustoffklasse DIN 4102-1 A2 (nichtbrennbar), Wärmeleitfähigkeit 0,035 W/(mK) bei 40 Grad C Mitteltemperatur DIN EN 12667, kaschiert mit Alufolie, Ummantelung aus nichtprofiliertem Blech, Stahl, aluminiert, Arbeitshöhe des Montageortes bis 3,5 m über der Standfläche des hierfür erforderlichen Gerüstes.
Menge: 2,000 St
Leistungsbereichkatalog: 047
Kostengruppe DIN 276 2018-12: 499

**1.1.530 Wärmedämmung Ummantelung Pumpe DN50 Gebäude Mineralwolle Matte D 50mm Mantel Blech Stahl aluminiert**
Wärmedämmung einschl. Ummantelung DIN 4140 an haus- und betriebstechnischen Anlagen, an Pumpe, Anschlussdurchmesser DN 50, im Gebäude, Dämmung aus Mineralwolle DIN EN 14303, als Lamellenmatte, min. Dämmschichtdicke 40 mm, Baustoffklasse DIN 4102-1 A2 (nichtbrennbar), Wärmeleitfähigkeit 0,035 W/(mK) bei 40 Grad C Mitteltemperatur DIN EN 12667, kaschiert mit Alufolie, Ummantelung aus nichtprofiliertem Blech, Stahl, aluminiert, Arbeitshöhe des Montageortes bis 3,5 m über der Standfläche des hierfür erforderlichen Gerüstes.
Menge: 1,000 St
Leistungsbereichkatalog: 047
Kostengruppe DIN 276 2018-12: 499

**1.1.540 Wärmedämmung Ummantelung Pumpe DN80 Gebäude Mineralwolle Matte D 80mm Mantel Blech Stahl aluminiert**
Wärmedämmung einschl. Ummantelung DIN 4140 an haus- und betriebstechnischen Anlagen, an Pumpe, Anschlussdurchmesser DN 80, im Gebäude, Dämmung aus Mineralwolle DIN EN 14303, als Lamellenmatte, min. Dämmschichtdicke 80 mm, Baustoffklasse DIN 4102-1 A2 (nichtbrennbar), Wärmeleitfähigkeit 0,035 W/(mK) bei 40 Grad C Mitteltemperatur DIN EN 12667, kaschiert mit Alufolie, Ummantelung aus nichtprofiliertem Blech, Stahl, aluminiert, Arbeitshöhe des Montageortes bis 3,5 m über der Standfläche des hierfür erforderlichen Gerüstes.
Menge: 3,000 St
Leistungsbereichkatalog: 047
Kostengruppe DIN 276 2018-12: 499

**1.1.550 Wärmedämmung Ummantelung Absperrklappe Antrieb DN40 Gebäude Mineralwolle Matte D 40mm Mantel Blech Stahl aluminiert**
Wärmedämmung einschl. Ummantelung DIN 4140 an haus- und betriebstechnischen Anlagen, an Absperrklappe mit Antrieb, DN 40, im Gebäude, Dämmung aus Mineralwolle DIN EN 14303, als Lamellenmatte, min. Dämmschichtdicke 40 mm, Baustoffklasse DIN 4102-1 A2 (nichtbrennbar), Wärmeleitfähigkeit 0,035 W/(mK) bei 40 Grad C Mitteltemperatur DIN EN 12667, kaschiert mit Alufolie, Ummantelung aus nichtprofiliertem Blech, Stahl, aluminiert, Arbeitshöhe des Montageortes bis 3,5 m über der Standfläche des hierfür erforderlichen Gerüstes.
Menge: 4,000 St
Leistungsbereichkatalog: 047
Kostengruppe DIN 276 2018-12: 499

**1.1.560 Wärmedämmung Ummantelung Dreiwege-Regelventil DN25 Gebäude Mineralwolle Matte D 25mm Mantel Blech Stahl aluminiert**
Wärmedämmung einschl. Ummantelung DIN 4140 an haus- und betriebstechnischen Anlagen, an Dreiwege-Regelventil, DN 25, im Gebäude, Dämmung aus Mineralwolle DIN EN 14303, als Lamellenmatte, min. Dämmschichtdicke 25 mm, Baustoffklasse DIN 4102-1 A2 (nichtbrennbar), Wärmeleitfähigkeit 0,035 W/(mK) bei 40 Grad C Mitteltemperatur DIN EN 12667, kaschiert mit Alufolie, Ummantelung aus nichtprofiliertem Blech, Stahl, aluminiert, Arbeitshöhe des Montageortes bis 3,5 m über der Standfläche des hierfür erforderlichen Gerüstes.
Menge: 1,000 St
Leistungsbereichkatalog: 047
Kostengruppe DIN 276 2018-12: 499

**1.1.570 Wärmedämmung Ummantelung Dreiwege-Regelventil DN40 Gebäude Mineralwolle Matte D 40mm Mantel Blech Stahl aluminiert**
Wärmedämmung einschl. Ummantelung DIN 4140 an haus- und betriebstechnischen Anlagen, an Dreiwege-Regelventil, DN 40, im Gebäude, Dämmung aus Mineralwolle DIN EN 14303, als Lamellenmatte, min. Dämmschichtdicke 40 mm, Baustoffklasse DIN 4102-1 A2 (nichtbrennbar), Wärmeleitfähigkeit 0,035 W/(mK) bei 40 Grad C Mitteltemperatur DIN EN 12667, kaschiert mit Alufolie, Ummantelung aus nichtprofiliertem Blech, Stahl, aluminiert, Arbeitshöhe des Montageortes bis 3,5 m über der Standfläche des hierfür erforderlichen Gerüstes.
Menge: 2,000 St
Leistungsbereichkatalog: 047
Kostengruppe DIN 276 2018-12: 499

**1.1.580 Wärmedämmung Ummantelung Dreiwege-Regelventil DN50 Gebäude Mineralwolle Matte D 50mm Mantel Blech Stahl aluminiert**
Wärmedämmung einschl. Ummantelung DIN 4140 an haus- und betriebstechnischen Anlagen, an Dreiwege-Regelventil, DN 50, im Gebäude, Dämmung aus Mineralwolle DIN EN 14303, als Lamellenmatte, min. Dämmschichtdicke 50 mm, Baustoffklasse DIN 4102-1 A2 (nichtbrennbar), Wärmeleitfähigkeit 0,035 W/(mK) bei 40 Grad C Mitteltemperatur DIN EN 12667, kaschiert mit Alufolie, Ummantelung aus nichtprofiliertem Blech, Stahl, aluminiert, Arbeitshöhe des Montageortes bis 3,5 m über der Standfläche des hierfür erforderlichen Gerüstes.
Menge: 1,000 St
Leistungsbereichkatalog: 047
Kostengruppe DIN 276 2018-12: 499

**1.1.590 Wärmedämmung Ummantelung Dreiwege-Regelventil DN125 Gebäude Mineralwolle Matte D 125mm Mantel Blech Stahl aluminiert**
Wärmedämmung einschl. Ummantelung DIN 4140 an haus- und betriebstechnischen Anlagen, an Dreiwege-Regelventil, DN 125, im Gebäude, Dämmung aus Mineralwolle DIN EN 14303, als Lamellenmatte, min. Dämmschichtdicke 125 mm, Baustoffklasse DIN 4102-1 A2 (nichtbrennbar), Wärmeleitfähigkeit 0,035 W/(mK) bei 40 Grad C Mitteltemperatur DIN EN 12667, kaschiert mit Alufolie, Ummantelung aus nichtprofiliertem Blech, Stahl, aluminiert, Arbeitshöhe des Montageortes bis 3,5 m über der Standfläche des hierfür erforderlichen Gerüstes.
Menge: 1,000 St
Leistungsbereichkatalog: 047
Kostengruppe DIN 276 2018-12: 499

**1.1.600 Wärmedämmung Ummantelung Durchgangs-Regelventil DN25 Gebäude Mineralwolle Matte D 25mm Mantel Blech Stahl aluminiert**
Wärmedämmung einschl. Ummantelung DIN 4140 an haus- und betriebstechnischen Anlagen, an Durchgangs-Regelventil, DN 25, im Gebäude, Dämmung aus Mineralwolle DIN EN 14303, als Lamellenmatte, min. Dämmschichtdicke 25 mm, Baustoffklasse DIN 4102-1 A2 (nichtbrennbar), Wärmeleitfähigkeit 0,035 W/(mK) bei 40 Grad C Mitteltemperatur DIN EN 12667, kaschiert mit Alufolie, Ummantelung aus nichtprofiliertem Blech, Stahl, aluminiert, Arbeitshöhe des Montageortes bis 3,5 m über der Standfläche des hierfür erforderlichen Gerüstes.
Menge: 6,000 St
Leistungsbereichkatalog: 047
Kostengruppe DIN 276 2018-12: 499

**1.1.610 Wärmedämmung Ummantelung Durchgangs-Regelventil DN80 Gebäude Mineralwolle Matte D 80mm Mantel Blech Stahl aluminiert**
Wärmedämmung einschl. Ummantelung DIN 4140 an haus- und betriebstechnischen Anlagen, an Durchgangs-Regelventil, DN 80, im Gebäude, Dämmung aus Mineralwolle DIN EN 14303, als Lamellenmatte, min. Dämmschichtdicke 80 mm, Baustoffklasse DIN 4102-1 A2 (nichtbrennbar), Wärmeleitfähigkeit 0,035 W/(mK) bei 40 Grad C Mitteltemperatur DIN EN 12667, kaschiert mit Alufolie, Ummantelung aus nichtprofiliertem Blech, Stahl, aluminiert, Arbeitshöhe des Montageortes bis 3,5 m über der Standfläche des hierfür erforderlichen Gerüstes.
Menge: 8,000 St
Leistungsbereichkatalog: 047
Kostengruppe DIN 276 2018-12: 499

**1.1.620 Anarbeitung Dämmung an Messtechnik**
fachgerechte Anarbeitung Dämmung an, in die Rohleitung eingebaute, Fühler, Thermometer, Druckaufnehmer usw.
Menge: 45,000 St

#### Abschnitt 1.2 429 - Sonstiges zur KG 420

**1.2.10 Gerüst für Dämmarbeiten**
Gerüstpauschale für Arbeiten des Gewerkes Dämmarbeiten innerhalb von Gebäuden, die höher als 3,5 m bis maximal 8,0 m
über Fußboden liegen.

Die Wahl des Gerüstes obliegt dem Unternehmen, jedoch müssen die Gerüste gemäß BGR 165-174 / ZH 1/534.0-9
erstellt sein, in der Pauschale ist der Aufbau, Rückbau, das Umsetzen und die Vorhaltung des Gerüstes enthalten. Die Pauschale gilt auch für Hebebühnen aller Arten.
Menge: 4,000 Wo
